# LV_01
Angebotsaufforderung (GAEB 90, DA83)
DV-Nummer: Bolzplat
Währung: EUR

## Landschaftsbauarbeiten
Datum: 10.06.26

*Hinweis*
PLANANLAGE

Folgende Pläne liegen dem Leistungsverzeichnis als
Vorabzug als Kalkulationsgrundlage bei:
AP_01 - Lageplan
D_01 - Aufbau Sportrasen
D_02 - Aufbau wassergebundene Wegedecke
D_03 - Aufbau Schotterrasen
D_04 - Aufbau Tartanbelag

*Hinweis*
OBJEKTBESCHREIBUNG

Der Bolzplatz "An den Bleichwiesen" wird funktional
überarbeitet und durch Aufenthalts- und
Spielangebote ergänzt. Die öffentliche Grünanlage
bleibt in ihrer Funktion erhalten, ebenso wie der
vorhandene Baumbestand.

Die Fläche des Bolzplatzes ist frei zugänglich und
kann direkt von dem Wirtschftsweg "An den
Bleichwiesen" angefahren werden.

*Hinweis*
Inhalt der Ausschreibung Landschaftsbauarbeiten
Außenanlagen sind:

Abbrucharbeiten, Erdarbeiten, Fundamente,
Montage Spielgeräte, Wegearbeiten
und vegetationstechnische Arbeiten.

Im Wesentlichen bestehen die
Landschaftsbauarbeiten aus

- Abbrucharbeiten im Aussenbereich (versch.
Ausstattungselemente, Vegetationsflächen etc.)

-Herstellen der Wege-  und Fallschutzbeläge

- Aufstellen / Wiedereinbau der ausgeschriebenen
Spielgeräte und Ausstattungsgegenstände

- Pflanz- und Vegetationstechnische Arbeiten

*Hinweis*
BAUSTELLENEINRICHTUNG

Die Baustelleneinrichtung erfolgt auf dem Baufeld.
Lagerflächen für Boden, Baustoffe etc. sind mit der
Bauleitung abzustimmen.
Auf der Baustelle steht kein Baustromverteiler wie
auch Bauwasser zur verfügung.

Die komplette Baustelleneinrichtung einschl.
Hebezeug etc., die zur Durchführung der Arbeiten
dieser Leistungsbeschreibung erforderlich wird, ist
unter Berücksichtigung der zuvor und in den
besonderen Vertragsbedingungen genannten
Bedingungen in die
Einheitspreise der nachfolgenden Positionen
einzurechnen und wird nicht gesondert vergütet.

*Hinweis*
HINWEISE ZUR KALKULATION

Baustelleneinrichtung
In allen Positionen, auch wenn dies nicht mehr
ausdrücklich im Positionstext erwähnt wird, sind
sämtliche zur Erbringung der in der
Leistungsbeschreibung
aufgeführten Leistungen sowie für das
Herstellen der Anschlüsse (soweit bauseits nicht
vorhanden und zur Leistungserbringung des
Auftragnehmers erforderlich) die erforderlichen
Geräte, Fahrzeuge, Maschinen, Werkzeuge,
Maschinentransporte, Baubüro, WC, Mannschafts-
und Materialcontainer und die erforderlichen
Verkehrssicherungs- und
Unfallverhütungsmaßnahmen,
die Herstellung, Materiallieferung, Montage, Geräte-,
Personeneinsätze und Materialien mit
einzukalkulieren, einschl. aller erforderlichen
Befestigungsmittel, Bohrungen, Anschlüsse an den
Baukörper, Montageabstützungen etc. sofern nicht
als separate Leistung beschrieben.

Materiallieferung, Transport
Alle Leistungen umfassen auch die Lieferung der
dazugehoerigen Stoffe und Bauteile einschl.
Abladenund Lagern auf der Baustelle, wenn in der
Leistungsbeschreibung nichts anderes
vorgeschrieben ist.

Grundsaetzlich ist der Transport der Materialien zu
den Verwendungsstellen, d.h. zum Verarbeitungs-/
Einbauort in die jeweiligen Positionen mit einzukalkulieren, sofern nicht besondere Ansaetze in den
Positionen enthalten sind.

Strom-, Wasseranschlüsse
Das Herstellen der Anschlüsse für Strom und Wasser
(soweit bauseits nicht vorhanden und zur
Leistungserbringung des Auftragnehmers erforderlich)
an bauseitige Anschlussstellen ist in die
Einheitspreise ebenfalls einzukalkulieren.

Entsorgung, Deponiegebühren, Verkaufserlöse
Bei Leistungen, die eine Demontage von
bestehenden Bauteilen enthalten, ist einzukalkulieren,
daß das ausgebaute Material abzutransportieren,
ordnungsgemäß auf zugelassenen Deponien zu
entsorgen, ggf. der Wiederverwertung zuzuführen ist.
Ggf. sind Verkaufserlöse für Recyclingrohstoffe
ebenfalls in den Einheitspreis einzukalkulieren.

Es ist eine gesonderte Aufführung der einzelnen
Deponiegebühren zu führen, die der Bauleitung
offenzulegen ist (Anteil Deponiegebühr am EP).
Diese ist spätestens mit der Schlussrechnung zu
übergeben.

*Hinweis*
HINWEISE ZU MENGENANGABEN

Bei den im Leistungsverzeichnis genannten Mengen
handelt es sich nicht um die tatsächlichen
Bestellmengen. Die tatsächlich erforderlichen Mengen
(z.B. inkl. Verschnitt etc.)  sind durch die
ausführende Firma vor Ort auf Richtigkeit zu prüfen
bzw. zu ermitteln und ggf. durch die Bauleitung
separat freigeben zu lassen.

*Hinweis*
HINWEIS ZU
FABRIKATSANGABEN/QUALITÄTEN

Prüfbescheinigungen bzw. Zulassungen für
einzelne
angebotenen Fabrikate sind nach gesonderter
Aufforderung durch die Bauleitung vorzulegen.

Kosten für den Ausbau bereits eingebauter
Materialien aufgrund nachträglich eingereichter
und nicht den Anforderungen entsprechenden
Prüfbescheinigungen bzw. Zulassungen und für
den Verwendungszweck ungeeigneten
Materialien gehen voll zu Lasten des
Auftragnehmers.

Die Bauleitung kann die Vorlage von
Prüfbescheinigungen bzw. Zulassungen bereits
eingebauter Materialien noch mit der
Schlußrechnung anfordern. Der Auftragnehmer
hat die Pflicht im Rahmen seiner
Eigenüberwachung die Eignung der zu
verwendenden Materialien für den jeweiligen
vorgesehenen Verwendungszweck zu prüfen und
auf Verlangen nachzuweisen.
Von allen für die Bauausführung vorgesehenen
Baustoffen sind auf Verlangen dem Bauherrn
genügend große Proben (Rückstellproben)
unentgeltlich zur Aufbewahrung zur Verfügung zu
stellen. Die Proben sind in einer Niederschrift von
beiden Vertragsparteien anzuerkennen.

*Hinweis*
HINWEIS ZUR FREIGABE/ BESTELLUNG VON
MATERIALIEN

Alle gestaltungsrelevanten Materialien, wie Beläge,
Leuchten und sonstige Ausstattungsgegenstände sind
vor der Bestellung durch den AN rechtzeitig dem
Bauherrn zur Bemusterung vorzulegen und frei geben
zu lassen. Die Kosten hierfür sind in die
Einheitspreise einzukalkulieren.

Fehlbestellungen gehen zu Lasten des AN.

*Hinweis*
ZUSÄTZLICHE TECHNISCHE VERTRAGSBEDINGUNGEN (ZTV)
ALLGEMEIN

Diese Vorbemerkungen sind Zusätzliche
technische Vertragsbedingungen. Sie sind
als solche Bestandteil der
Leistungsbeschreibung und werden
wesentlicher Vertragsbestandteil.

Die Ausfuehrung der vertraglichen
Leistungen hat in
Uebereinstimmung mit den

- allgemeinen Vertagsbedingungen (VOB), -
den
DIN-Normen, - den Fachregeln der
Verbaende, - den
Verordnungen der Baubehoerden, - den
Unfallverhuetungsvorschriften und
Merkblaetter der
Bau-Berufsgenossenschaften, - der
BaustellV und dem
SIGE-Plan - sowie den Hinweisen des
Werkstofflieferanten zu erfolgen

Zusätzlich gelten aktuelle DIN- und DIN EN-
Richtlinien, sowie ergänzende technische
Bedingungen, wie insbesondere die FLL, in
ihrer jeweils neuesten Fassung, die
spätestens drei Monate vor dem
Einreichungs-/ Eröffnungstermin öffentlich
bekannt gemacht worden sind.

HINWEISE ZU DEN ARBEITEN IM
BESTAND

Die Abbrucharbeiten müssen im Einklang mit
den zur Zeit der Ausführung gültigen
Vorschriften und Normen
durchgeführt werden.

Im Gefahrenbereich von Abbrucharbeiten
dürfen keine sonstigen Arbeiten durchgeführt
werden. Es wird ausdrücklich darauf
hingewiesen, dass auch unterhalb
der Abbruchstelle nicht gearbeitet werden
darf.

Sollten beim Abbruch
gesundheitsgefährdende Stoffe
angetroffen werden, ist dies der Bauleitung
unverzüglich mitzuteilen. Die für den Abbruch
notwendigen Schutzmaßnahmen sind vor
Beginn der Arbeiten zu treffen.

Der Sicherheits- und Gesundheitsschutzplan
sowie alle Angaben des verantwortlichen
Baukoordinators und des verantwortlichen
Bauleiters des AG sind örtlich genau
zu beachten.

Die ausreichende Tragfähigkeit der
vorhandenen
Bestandsbauteile ist örtlich zu überprüfen.
Ggf. sind
die vorhandenen Bauteile in Absprache mit
dem Statiker
zusätzlich zu verstärken.

Schutzmaßnahmen gegen Beschädigungen
oder Verschmutzungen an angrenzenden
Gebäuden oder Bauteilen sind durch den AN
rechtzeitig und eigenverantwortlich vo
Aufnahme der Arbeiten vorzunehmen. Hierzu
gehören auch die entsprechenden
Bausicheungsmaßnahmen.

HINWEISE ZUR
AUSFÜHRUNG/ALLGEMEINE
BESTIMMUNGEN

Bei Unstimmigkeiten zwischen Bestand und
Planung, die sich vor Ort ergeben, ist die
Bauleitung umgehend zu informieren und das
weitere Vorgehen mit Ihr abzustimmen.

Auf die Belange anderer Gewerke, die im
Bereich der zu bearbeitenden Fläche
zeitgleich arbeiten ist Rücksicht zu nehmen.
Bauabläufe die zu zeitlichen und örtlichen
Überschneidungen führen könnten sind im
Vorfeld mit der Bauleitung frühzeitig
abzustimmen.

Bereits vorhandene Absteckungen,
Grenzsteine, Festpunkte, Höhenmarken und
dergleichen sind vor Arbeitsbeginn vom AN
zu sichern. Wird durch unsachgemäße
Behandlung, Verschiebung oder Verlust
solcher Punkte eine Neuvermessung nötig,
geht diese zu Lasten des AN.

Die Verkehrssicherung und die laufende
Reinigung der durch Baufahrzeuge
verschmutzen Straßen und Wege obliegt
dem Auftragnehmer für die Gesamtdauer
seiner Arbeiten.

Der AN hat sich vor Arbeitsaufnahme über
Hindernisse wie Leitungen, Kabel,
Drainagen, Kanäle, Vermarkungen
und dergleichen zu informieren. Die für den
Schutz und die Sicherung der vorgenannten
Hindernisse entstehenden Vorschriften und
Anordnungen der zuständigen Stellen
sind zu beachten. Hieraus entstehende
Kosten sind bei den Einheitspreisen der
Positionen des Leistungsverzeichnisses zu
berücksichtigen.

Beim Anschluss des Pflasters an Bordsteine
sind ganze oder Abschlusssteine zu
verwenden.

Beim Abrütteln der Pflasterflächen ist darauf
zu achten, dass angrenzende Bauteile
hierbei keinen Schaden nehmen.

In direkter Nähe von Bauwerken,
Grenzbebauungen, Zäunen, Leitungen,
Kabeln, Drainagen und Kanälen sind
Abtrags- und Aushubsarbeiten mit
besonderer Vorsicht durchzuführen.

Im Bereich von zu erhaltendem
Baumbestand sind beim Aushub besondere
Maßnahmen zu treffen: Der Wurzelbereich
darf nicht verletzt werden.
Schutzmaßnahmen sind mit dem
Auftraggeber abzustimmen. Es dürfen keine
störenden Äaste abgebrochen werden. Falls
erforderlich, sind diese schneidend zu
durchtrennen.

Werden beim Aushub von der
Leistungsbeschreibung abweichende
Bodenverhältnisse angetroffen oder treten
Umstände ein, durch welche die
vorgeschriebenen Aushubarbeiten nicht
ausgeführt werden können, sind mit dem
Auftraggeber umgehend gesonderte
Vereinbarungen zu treffen.

Der AN hat dafür zu sorgen, dass der Boden
unter den Oberbodenflächen so beschaffen
ist, dass ein einwandfreies Durchsickern von
Tagwasser möglich ist. Flächen mit
Oberbodenauftrag dürfen wegen der Gefahr
der Verdichtung in keinem Fall mit schweren
Fahrzeugen befahren werden.

Baumgruben und Pflanzflächen sind vor dem
Aufbringen des Oberbodens mit Pfählen gut
sichtbar zu markieren. Der Untergrund ist
unmittelbar vor dem Oberbodenauftrag
mindestens 30cm tief aufzureißen und
profilgerecht nachzuplantieren.
Bei Lieferung ist der Oberboden vor dem
Einbau dem Auftraggeber vorzuzeigen und
unter Angebe der Herkunft in steter,
gleichbleibender Qualität nachzuliefern.

Die Überprüfung der Pflanzlieferung erfolgt
durch den AN sowie die Bauleitung erstmals
bei Anlieferung, solange die Pflanzen noch
nach Art und Sorten getrennt sind. Es ist
Sache des AN, den Auftraggeber dazu
rechtzeitig zu benachrichtigen. Zu diesem
Zeitpunkt sind die Pflanzenlieferscheine mit
Angabe der Stückzahl, Art und Qualität zu
übergeben. Im Falle der Rückweisung von
Pflanzenmaterial hat der AN keinen Anspruch
auf Erstattung der Mehrkosten.

*Hinweis*
ZUSÄTZLICHE TECHNISCHE
VERTRAGSBEDINGUNGEN (ZTV)
FÜR  ERDARBEITEN

1. Normen, Richtlinien, Vorschriften,
Verordnungen
Der Ausschreibung liegt die VOB, Teil C,
neueste
Ausgabe, mit den dort aufgeführten
"Allgemeinen
Technischen Vertragsbedingungen für
Bauleistungen
(ATV)" zugrunde.

Im besonderen:
- DIN 18300 - Erdarbeiten
- DIN 18299 - Allgemeine Regelungen für
Bauarbeiten
aller Art
- Die zusätzlichen Technischen Vorschriften
und
Richtlinien für Erdarbeiten und Straßenbau
(ZTVE-STB).
- Die Technischen Vorschriften und
Richtlinien für die
Ausführung von Bodenverfestigungen und
Bodenverbesserungen (TVV).
- Die Technischen Lieferbedingungen für
Mineralstoffe
(TL Min).
- Die jeweils gültigen TRGS
- Sämtliche Unfallverhütungsvorschriften und
die
Regeln der Bauberufsgenossenschaften
- Die jeweils gültigen
Abfallentsorgungsbestimmungen

Die Ausführung der vertraglichen Leistungen
hat in
Übereinstimmung mit den DIN-Normen, den
Fachregeln der
Verbände, den Verordnungen der
Baubehörden sowie den
Hinweisen des Werkstofflieferanten zu
erfolgen. Sie
gelten vollinhaltlich als Ergänzung der
Leistungsbeschreibung.

Soweit in der Leistungsbeschreibung auf
Technische
Spezifikationen (z.B. nationale Normen, mit
denen
europäische Normen umgesetzt werden,
europäische
technische Zulassungen, gemeinsame
technische
Spezifikationen, internationale Normen)
Bezug genommen
wird, werden auch ohne den ausdrücklichen
Zusatz:
"oder gleichwertig" immer gleichwertige
Technische
Spezifikationen in Bezug genommen.

2. Ausführung
Das Abstecken ist Sache des AN, das
genaue
einmalige Einmessen erfolgt auf
Rücksprache mit der BL durch den AN.

Alle Informationen, Hinweise und
Empfehlungen zur
Gründung sind zu beachten.

Der Auftragnehmer ist für die
Tagwasserhaltung als
Nebenleistung eigenverantwortlich.
Zusatzmaßnahmen, die
durch unsachgemäße Tagwasserhaltung und
hierdurch
bedingte Aufweichungen des Baugrundes
resultieren, sind
vom Auftragnehmer kostenfrei zu
übernehmen.

Vor Beginn der Erdarbeiten ist gemeinsam
mit der
Bauleitung eine genaue Leistungsaufnahme
vorzunehmen
und verbindliche Geländehöhen,
Böschungswinkel,
Kanalbreiten und sonstige Abmessungen
festzulegen.

Für eventuelle Zwischenlagerung von
nichtbindigen und
zum Verfüllen geeigneten Bodenmassen sind
die
Anordnungen der Bauleitung maßgebend.
Falsch gelagerter
Boden ist auf Kosten des AN umzusetzen.

Die Feinplanie der Aushubsohle sowie der
Aushub der
Schutzschicht der Gründungssohle darf erst
unmittelbar
vor Einbau der Sauberkeitsschicht bzw. der
Bodenersatzkörper ausgeführt werden, d. h.
die
Aushubsohle ist u.a. vor Wassereintritt zu
schützen.

Ein Wiedereinfüllen zu tief abgetragener
Gründungssohlen mit Boden ist nicht
zulässig.
Hierfür darf nur Boden mit Nachweis der
Zuordnungsklasse Z 0 nach LAGA und den
Richtwerten der
BundesBodenschutzVerOrdnung verwendet
werden.
Die dadurch entstandenen Kosten gehen zu
Lasten des AN.

Auffüllungen sind so auszuführen, dass keine
Setzungen
des Erdreiches auftreten.
Es darf nur geeignetes, gut verdichtbares,
nichtbindiges Material ohne Fremdkörper
(Holz, Steine,
Metall etc.) eingebaut werden, das die
Kennwerte der Zuordnungsklasse Z 0 nach
LAGA und den Richtwerten der
BundesBodenschutzVerOrdnung entspricht.
Entsprechende Nachweise sind vor
Ausführung der BL  vorzulegen.

Zum Abtransport auf eine Deponie
bestimmtes
Aushubmaterial ist an der Baustelle bzw.
Lagerstelle
durch eine Wägeeinrichtung zu wiegen (z. B.
Vorrichtung
an Bagger/Radlager oder transportable
Baustellenwaage).
Stichprobenartig werden die Fahrzeuge durch
den AG
nachgewogen. Zur Wiederverwertung
vorgesehene
Materialien sind einer für den
Regionalbereich
zugelassenen geeigneten Recyclinganlage
zuzuführen.
Sämtliche Aushubmengen sind durch den
AN zu erfassen
und zu dokumentieren.

In alle Positionen ist die Entsorgung von
Material bis einschließlich LAGA-Klasse Z1.2
einzukalkulieren, es gelten die jeweiligen
Positionsangaben.

Sollten vom AN sensorische Besonderheiten
des
Erdaushubs bemerkt werden (Farbe/
Geruch), so sind die
Arbeiten sofort zu unterbrechen und die
Bauleitung ist
unverzüglich zu verständigen.

3. Zusätzliche Nebenleistungen ohne
besondere
Vergütung durch den AG

- Laufende Reinigung der durch
Aushubmaterial
verschmutzten Straßen und Wege, innerhalb
und außerhalb
des Grundstücks. Grundsätzlich sind
Verunreinigungen
unverzüglich vom AN zu beseitigen.
- Auf- und Abfahrten für Baustellenfahrzeuge
werden
nicht besonders vergütet.
- Der Nachweis über den Verdichtungsgrad
des
Bodenersatzkörpers, der Verfüllungen und
Hinterfüllungen ist durch den AN zu
erbringen.
- Die eigenverantwortliche Tagwasserhaltung.

4. Bauseitige Leistungen

Siehe Vorbemerkungen.
Die Einsicht des Bodengutachtens (sofern
erstellt) vor
Angebotsstellung wird empfohlen.

5. Abrechnung
Die Abrechnung erfolgt analog Abschnitt 5
DIN 18 300,
sofern in der Einzelposition nicht anders
angegeben.

*Hinweis*
ZUSAETZLICHE TECHNISCHE
VERTRAGSBEDINGUNGEN
für GRABENARBEITEN

1. Allgemeine Beschreibung der Bauleistung

1.1 Auszuführende Leistungen
Die Leistungen der nachfolgenden Abschnitte
umfassen Abbruch-, Erd- und Verbauarbeiten
sowie das Verlegen von
Entwässerungskanälen und -leitungen und
der Einbau von Schächten aus
Betonfertigteilen.
Weiterhin die Rückverfüllung und tlw. die
provisorische Wiederherstellung der
Oberfläche.

Bezüglich der Verdichtung von Boden in
Leitungsgräben gilt ZTVA-StB 89.

Vor und während der Arbeiten hat der AN den
Nutzer/ AG rechtzeitig über die Bauaktivitäten
und sonstigen erforderlichen Maßnahmen zu
informieren.
In Teilbereichen sind Kanalhaltungen in sehr
beengten, in Böschungsbereichen sowie im
Bereich von Gebäudezugängen zu verlegen.
Der AN hat für diese Bereiche die
entsprechende Verlegetechnik/ Aushub etc.
abzustimmen und vorzusehen.
Der Mehraufwand dafür ist in die
Einheitspreise einzurechnen und wird nicht
gesondert vergütet.

1.2 Baugrund:
Eine geotechnische und umwelttechnische
Baugrunduntersuchung liegt nicht vor und
muss vom AN im Zuge der Ausführung, zur
Wiederverwendung beprobt werden.

Grundwasser wurde bei den Aufschlüssen
nicht festgestellt.
Die örtliche Bildung von Stauwasser auf
bindigen Linsen
in den Auffüllbereichen kann nicht
ausgeschlossen
werden. Der anstehende Boden ist in
Bodenklasse 3 bis 5
einzustufen.

2. Leitungen
Vor Baubeginn hat sich der AN
Bestandspläne von allen Ver- und
Entsorgungsleitungen und die erforderlichen
Schachtscheine zu beschaffen.
Beschädigungen an Ver- und
Entsorgungsleitungen durch den AN gehen
zu seinen Lasten.
Vor Ausführung hat der AN Suchgräben
durchzuführen und die genaue Lage der
zahlreichen vorhandenen Leitungen zu orten.

3. Baustelleneinrichtung
Das Einrichten, Vorhalten und das Räumen
der Baustelleneinrichtung sowie die
Verkehrssicherung werden nicht gesondert
vergütet.

Bei Fehlen eines Stromanschlusses hat der
AN bei Bedarf auf seine Kosten ein
Stromaggregat aufzustellen zu betreiben und
vorzuhalten. Die Absicherung der Baustelle,
Lagerplätze und der Maschinen durch
Bauzaun sowie das Vorhalten, mehrmalige
Umsetzen und Räumen des Bauzauns ist in
die Einheitspreise einzurechnen und wird
nicht gesondert vergütet.

4. Absperrungen, Verkehrsführung
Die erforderlichen Maßnahmen zur
Verkehrssicherung,
Umleitung und Verkehrsführung sind mit der
zuständigen
Standortverwaltung und der Bauleitung des
AG abzustimmen.
Der AN haftet für alle Schäden, die durch
Dritte verursacht werden, wenn diese wegen
mangelhafter Baustellensicherung
entstanden oder auf unsachgemäße Wartung
zurückzuführen sind. Maßnahmen zur
Regelung und Sicherung des öffentlichen
und des Verkehrs auf der Baustelle nach der
StVO. Beschilderungen, Ausschilderung von
Umleitungen aufstellen, für die Dauer der
vertraglichen Ausführungszeit vorhalten,
betreiben und beseitigen, einschl. eventuell
erforderlichen Beleuchtungen während der
gesamten Bauzeit. Der AN hat Straßen und
öffentliche Verkehrsflächen die durch ihn
verschmutzt werden unaufgefordert sofort zu
reinigen. Die o.g. Leistungen werden nicht
gesondert vergütet und sind in die
Einheitspreise einzurechnen.

5. Prüfungen
5.1 Eignungsprüfungen
Der AN hat Eignungsprüfungen entsprechend
dem in der
ZTV beschriebenem Umfang ohne Vergütung
durchzuführen.

5.2 Eigenüberwachungsprüfungen
Kontrolle der Lagerungsdichte der
Verfüllbereiche ist durch Feststellung des
Verformungsmoduls (EV2) festzustellen.
Künzelversuche im Grabenbereich sind
zugelassen.
Die Tragfähigkeit ist durch
Lastplattendruckversuche
nachzuweisen. Der Umfang der
Eigenüberwachungsprüfungen
ist gemäß ZTV auszuführen.
Der AN verpflichtet sich, auch
abschnittsweise Druckprüfungen nach
Anweisung der Bauleitung durchzuführen.
Diese sind entsprechend zu dokumentieren.

5.3 Kontrollprüfungen
Der AG behält sich vor, durch
Kontrollprüfungen die
ausreichende Tragfähigkeit des eingebauten
Bodens zu
überprüfen. Kontrollprüfungen sind durch
einen unabhängigen anerkannten Gutachter
durchzuführen.

5.4 Verbau und Wiederverfüllen
Erschütterungsarmer Verbau nach Wahl des
AN ist vorgeschrieben, Rammen und
Spunden ist nicht zulässig.
Explosionsrammen und -verdichter sind
unzulässig. Es ist lagenweise zu verdichten.
Die Erschwernisse sind in die Positionen
einzurechnen und werden nicht gesondert
vergütet.

Der zur Wiederverfüllung benötigte Boden ist
an der Lagerstelle ausreichend vor
Niederschlägen (Abdeckplanen) zu schützen.
Diese Leistung wird nicht gesondert vergütet
und ist in die Einheitspreise einzurechnen.

6. Vergütung
Falls im Leistungsverzeichnis nichts
Gegenteiliges geschrieben ist, verstehen sich
die Einheitspreise einschl. Lieferung
sämtlicher Baustoffe und einschl. aller
Nebenarbeiten und Leistungen, die zur
sachgemäßen Durchführung der geforderten
Leistungen notwendig sind.

7. Abrechnung
Die Absteckung sowie das Herstellen von
Höhenfestpunkten im Objektbereich sowie
die erford. Kleinpunktabsteckung ist Sache
des AN und wird nicht gesondert vergütet.

Die Abrechnung der Erd- und Verbauarbeiten
erfolgt nach Regelgrabenbreiten nach DIN
EN 1610. Vor Beginn der Erdarbeiten sind in
Abstimmung und nach ausdrücklicher
Anweisung durch die Bauleitung
Suchschlitze zur Ortung der vorhandenen
Kanäle und Medien durchzuführen.

### Titel 0010 Vorarbeiten

*Hinweis*
VORBEMERKUNG ABFALL

*Hinweis*
ANGABEN ZUR ABFALLENTSORGUNG
Vermeidung, Verwertung und Beseitigung von Bau- und
Abbruchabfällen sowie Baustellenabfällen

1  Ergänzung zum Angebots

1.1  Wird für die Verwertung bzw. Beseitigung der Bau-
und Abbruchabfälle eine andere als die in der
Leistungsbeschreibung genannte Lösung der Verwertung
bzw. Beseitigung angeboten, hat der Bieter mit seinem
Angebot mindestens nachzuweisen, dass
die vorgesehene Anlage die Berechtigung zur Verwertung
und Beseitigung sowie zur Aufnahme des Abfalls besitzt
und der Betreiber bestätigt hat, dass er die Bau- und
Abbruchabfälle annehmen wird,
bei Andienungspflicht (in der Regel gefährliche Abfälle
zur Beseitigung) die Bestätigung der
Abfallwirtschaftsbehörde vorliegt,
die Kosten der Abfallverwertung in die Einheitspreise
eingerechnet sind,
die Kosten der Abfallbeseitigung benannt sind und vom
Auftraggeber unmittelbar getragen werden können.

1.2  Soweit in den Vergabeunterlagen gefordert, hat der
Bieter zu dem von der Vergabestelle genannten Zeitpunkt
die Verwertungs- bzw. Beseitigungsträger sowie für die
jeweiligen Belastungsarten  und Belastungsgrade die
Verwertungs- und Beseitigungsanlage zu benennen und
nachzuweisen, dass
die Verwertungs- bzw. Beseitigungsträger zur Aufnahme
des Bau- und Abbruchabfalls berechtigt sind und
erklären, die Bau- und Abbruchabfälle abzunehmen,
die Verwertungs- bzw. Beseitigungsträger sich damit
einverstanden erklären, dass die
Abfallwirtschaftsbehörden dem Auftraggeber Auskunft
über ihre Eignung zur Durchführung einer
ordnungsgemäßen Abfallentsorgung erteilt,
die erforderlichen Transportgenehmigungen (§ 49 Abs.
1Nr. 2 KrW-/AbfG) vorliegen.

2  Ergänzung der Besonderen Vertragsbedingungen

2.1  Der Auftragnehmer wird sich bemühen, bei der
Erbringung seiner Leistung Abfälle zu vermeiden
(Bemühungsklausel).

2.2  Der Auftragnehmer wird mit Aufnahme seiner
Tätigkeit Abfallerzeuger und zugleich Besitzer der in
der Leistungsbeschreibung näher aufgeführten Bau- und
Abbruchabfälle. Er übernimmt die Pflichten des
Auftraggebers zur Verwertung und Beseitigung der Bau-
und Abbruchabfälle unter Beachtung der einschlägigen
gesetzlichen, insbesondere abfallrechtlichen
Bestimmungen sowie des Standes der Technik und führt
die von ihm zu erbringenden Nachweise.

2.3  Der Auftragnehmer trifft alle erforderlichen
Vorkehrungen, um Bau- und Abbbruchabfälle nach den
geltenden Vorschriften getrennt zu erfassen und zu
halten sowie einer sachgerechten Entsorgung zuzuführen.

2.4  Die nach den abfallrechtlichen Bestimmungen zum
Nachweis einer ordnungsgemäßen Entsorgung
erforderlichen Erklärungen, Bestätigungen, Belege usw.
sind dem Auftraggeber vorzulegen.

Angaben zur Abfallentsorgung
Hier sind alle Angaben zu den einzelnen
Entsorgungsstätten zu ergänzen.

Organisches Material (u.a. Grasschnitt, Sträucher,
Bäume etc.)

________________________________________

________________________________________

Bauschutt (u.a. Verpackungen, belastete
Baustellenabfälle  wie z.B. Isoliermaterial etc.)

________________________________________

________________________________________

Betonabbruch (u.a. Ortbeton, Betonpflaster, Bordsteine
etc.)

________________________________________

________________________________________

Aushubmatrial/Bodenabfuhrmaterial (u.a. Bodenaushub,
Oberboden, Kies- oder Schottertragschichtmaterial,
etc.)

________________________________________

________________________________________

Naturstein (u.a. Natursteinmaterial, Findlinge etc.)

________________________________________

________________________________________

Holz (u.a. Zäune, Rankgerüste etc.)

________________________________________

________________________________________

Metall (u.a. Rankgerüste, Zäune etc.)

________________________________________

________________________________________

Asphalt (teerhaltig)

________________________________________

________________________________________

Asphalt (nicht teerhaltig)

________________________________________

________________________________________

Elektromüll (u.a. Leitungen etc.)

________________________________________

________________________________________

**Ausführungsbeschreibung 0001 Kalkulationsgrundlage Umrechnungsfaktoren m³/Tonne bzw.**
*Kalkulationsgrundlage Umrechnungsfaktoren m³/Tonne bzw. Tonne/m³*
Kalkulationsgrundlage Abrechnungseinheiten

Erfolgt die Abrechnung des Auftragnehmers
gegenüber dem Abfallentsorger / Verwerter über
Wiegeschein und ist die Abrechnung des
Auftragnehmers gegenüber dem Auftraggeber in
den nachfolgenden Positionen nach Aufmaß an
der Entnahmestelle/am Einbauort geregelt, so
gelten folgende Umrechnungsfaktoren
Tonne / m³  bzw.  m³ / Tonne

 Umrechnungsfaktoren gemäß
"Erhebungen der Abfallwirtschaft und
Luftreinhaltung / Abfallarten gemäß dem
Europäischen Abfallverzeichnis
(AVV - Abfallverzeichnis-Verordnung)" des
Bayerischen Landesamtes für Statistik und
Datenverarbeitung.

Für die Umrechnung vom Volumenangaben (m³)
in Gewichtsangaben (to)
werden folgende Faktoren  ( to/m³) zur
Anwendung herangezogen:

Abfallart / Material

to/m³
m³/to
Verdichtungsfak
or von lose zu
verdichtet
(eingebaut)
Grünabfälle
lose
0,15
6,70

gehäckselt
0,40
2,50

Baustellenabfälle
gemischt
0,60
1,67

Bauschutt,
Abbruchmaterial

1,30
0,77

Bodenaushub (Erde,
Steine)

1,70
0,59
1,20
Oberboden

1,75

1,00

Sand, erdfeucht bis
nass

1,60

Kies, erdfeucht

1,8

Kies 8/16

1,78

Kies 8/32

1,78

Kiessand 0/32

1,72

1,20
Basaltsplitt

1,50

Basaltschotter 8/16
bzw. 16/32

1,55

Basaltschotter 0/32

1,55

1,20
Granitschotter

1,30

Kalksteinschotter

1,52

1,15
Kalksteinsplitt 5/32mm

1,56

Schottertragschicht /
Mineraltragschicht)

1,8

1,20

Bituminöse
Tragschicht

2,36

Gußasphalt

2,45

Beton ohne Bewehrung

2,20

Beton mit
Stahlbewehrung

2,40

Betonbrocken

1,50

Betonbrocken mit
Bewehrung

1,70

*Hinweis*
BAUZAUN

**0010.0010 Mobiler Bauzaun H 2,00 m, aufstellen und abbauen**
Mobiler Bauzaun zur Absicherung der Baustelle sowie als
Schutz im Traufbereich bestehender Großgehölze,
einschl. Zaunfüßen aus Beton liefern, aufstellen und
nach der Bauzeit wieder abräumen und abtransportieren
Einschl. feste Verschraubung der einzelnen Zaunfelder
untereinander
Höhe über Gelände: 10 cm
Zaunoberkante: mind. 2,00 m über Gelände
Stabile Ausführung aus Stahlrahmenelementen mit
Rundstahlfüllstäben in Gittermattenoptik.
inkl. Vorhaltung ca. 4 Monate
Menge: 50,000 m

**0010.0020 Mobiler Bauzaun H 1,20 m**
Mobiler Bauzaun zur Absicherung der Baustelle im
Bereich der Arbeiten einschl. Zaunfüßen aus Beton
liefern, aufstellen und vorhalten während der gesamten
Bauzeit.
Einschl. feste Verschraubung der einzelnen Zaunfelder
untereinander.
Höhe über Gelände: 10 cm
Zaunoberkante: mind. 1,20 m über Gelände
Stabile Ausführung aus Stahlrahmenelementen mit
Rundstahlfüllstäben in Gittermattenoptik.
Menge: 10,000 m

*Hinweis*
BAUMSCHUTZ

**0010.0030 Mobiler Bauzaun im Traufbereich best. Großgehölze**
Mobiler Bauzaun als Schutz bestehender Großgehölze  im
Traufbereich liefern, aufstellen und vorhalten während
der gesamten Bauzeit.

Ausführung: Stabile Ausführung aus Stahlrahmenelementen
 mit umlaufenden Rohrrahmenprofilen,
 Füllung aus Rundstahlfüllstäben in Gittermattenoptik,
 Elementgröße Länge x Höhe von ca. 3,50m x 2,00 m
Höhe: Oberkante mind. 2,10 m über Flur
 Unterkante max. 10 cm über Flur
Aufstellung: standsicher auf unbefestigtem Untergrund
 mittels Zaunfüßen aus Beton
Sicherheit: Jedes Zaunelement ist mit 1 Stück
 Zaunverbinder fest mit dem nächsten Element
 verschraubt.
Standort: Traufbereich Großgehölze zzgl. 1,5m allseits,
  d.h. in mehreren Teilbereichen und Teillängen
 nach Angaben der Bauüberwachung
Abrechnung: Einheitspreis für die Lieferung,
 Aufstellung und Abbau nach Freigabe durch die
Bauüberwachung.
Standzeit: Für die Dauer der vertraglichen Leistungen
 des AN
Menge: 10,000 m

**0010.0040 Stammschutz aus einem Brettermantel herstellen**
Höhe 200 cm, incl. drei Abstandhaltern aus Dränagerohr
DN 100.
Der Brettermantel ist mit 3 mm starkem Draht zu
sichern.
Stammdurchmesser bis 60 cm.
Die Bretter müssen eine Mindeststärke von 25 mm haben
und dürfen nicht auf den Wurzelanläufen stehen, ggf.
sind diese zu polstern.
Der Stammschutz ist nach Ende der Bauzeit abzubauen und
abzufahren.
Menge: 1,000 Stk

*Hinweis*

**0010.0050 Wiese mulchen**
Wiese und verwilderten Rasen mulchen
Mulch verbleibt auf der Fläche und wird untergefräst
Aufwuchshöhe bis 30 cm, Schnitthöhe 4 cm
Abrechnung in Horizontalprojektion
Menge: 2000,000 m2

**0010.0060 Grasnarbe unterfräsen vor Abtrag Oberboden**
Grasnarbe im Arbeitsbereich unterfräsen vor Abtrag
Oberboden. Arbeitstiefe bis 20 cm.
Ausführung in mindestens zwei Arbeitsgängen
Nach vorheriger Mahd (separate Position)
In Bereich von Bäumen/Wurzeln ist die Frästiefe zu
verringern!
Ausführung nach vorheriger gemeinsamer Begehung mit der
örtlichen Bauleitung.
Menge: 2000,000 m2

*Hinweis*
ABBRUCHARBEITEN

**0010.0070 Tischtennisplatte aufnehmen und seitlich lagern**
Tischtennisplatte aufnehmen und für späteren
Wiedereinbau seitlich lagern
Betonfundamente sind rückzubauen und ordnungsgemäß zu
entsorgen
Menge: 1,000 St

**0010.0080 Kleinfeldtore aufnehmen und seitlich lagern**
Kleinfeldtore aufnehmen und für späteren Wiedereinbau
seitlich lagern
Betonfundamente sind rückzubauen und ordnungsgemäß zu
entsorgen
Menge: 2,000 St

**0010.0090 Ballfangzaun (Maschendrahtzaun) aufnehmen und entsorgen**
Ballfangzaun (Maschendrahtzaun) aufnehmen und
fachgerecht entsorgen
Betonfundamente sind rückzubauen und ordnungsgemäß zu
entsorgen, Höhe bis 4 m
Menge: 30,000 m

### Titel 0020 Erdarbeiten

*Hinweis*
ALLGEMEINE VORBEMERKUNGEN  BODENARBEITEN

Es gelten die
DIN 18915 Vegetationstechnik im Landschaftsbau -
Bodenarbeiten, Ausgabe 2018 und die
DIN 18320 Landschaftsbauarbeiten

Demnach sind insbesondere Maßnahmen zum Bodenschutz zu
berücksichtigen und in die jeweiligen Einheitspreise
einzukalkulieren:
- Bodenarbeiten nur bei geeigneter Bodenfeuchte
  Es wird auf das beiliegende Bodengutachten verwiesen

- geringe Befahrung und Belastung von Ober- und
Unterboden
  es sind beschränkte Förder- und Fahrwege zu
berücksichtigen

- bei Bodenabtrag sind KEINE schiebenden Geräte
zulässig

- Oberboden ist auf Mieten mit maximaler Höhe von 2,00m
aufzusetzen
- Unterboden ist auf Mieten mit maximaler Höhe von
3,00m aufzusetzen
Dabei dürfen die Mieten NICHT befahren werden!
Lagerflächen sind vor Mietenaufsetzen zu planieren, um
Staunässesenken zu verhindern.
Der Bodenmietenkopf ist mit einem seitlichen Gefälle
von mindestens 4% auszuführen, die Mietenböschungen im
Verhältnis 1:1 bis 1:1,5
Lockere Schüttung der Bodendepots, Aufschütten nur in
trockenen Zustand

- Oberbodenmieten sind zum Schutz gegen Verkrautung und
Auswaschung gem. Positionsbeschreibung durch
Zwischenbegrünung zu schützen
mit tiefwurzelnden, winterharten und stark
wasserzehrenden Pflanzen wie z.B. Luzerne,
Waldstauden-Roggen, Lupinie oder Ölrettich (vgl. DIN
19731)

- Unterbodenmieten sind zum Schutz gegen Durchnässung
gem. Positionsbeschreibung durch Abdeckung zu schützen

- Der Bodenabtrag und die Bodenlagerung hat ,nach der
Beprobung durch den AN, in Belastung / Zuordnungsklasse
Z 0 bzw. Z1.1 getrennt zu efolgen. Zuwiderhandlungen
und damit verbundene Mehrkosten werden vom Auftraggeber
nicht übernommen.

*Hinweis*
Projektspezifische Ausführungsbeschreibung Erdarbeiten

Die Erdarbeiten sind in folgenden Ausführungsschritten
vorgesehen:

1. Profilgerechter Abtrag Oberboden nach vorheriger
Wiesenmahd und einfräsen der Grasnarbe. Geordnete
Lagerung auf Einzelmieten verteilt über die
Bearbeitungsfläche. Hierbei Berücksichtigung der
Baumstandorte.

2. Abtrag vorhandener Tragschichten von alten Wegen
(wassergebundene Bauweise) und Lagerung des
mineralischen Aushubmaterials.

3. Aushub für neue Belagsflächen herstellen mit
sukzessivem flächigem oder punktuellen Wiedereinbau des
Aushubmaterials.

4. Einbau des gelagerten mineralischen Aushubs unter
Belagsflächen

5. Wiedereinbau gelagerter Oberboden in Bereich der
Rasen - und Wiesenflächen.

Bei allen Ausführungsschritten ist die Überfahrung von
Wurzelwerk zu minimieren. Werden bei den Erdarbeiten
Konfliktbereiche mit Baumstandorten/Wurzelwerk
festgestellt, dann ist dies der örtlichen Bauleitung
umgehend mitzuteilen.

Eventuelle Knochenfunde sind dem Bauherrn zu melden.
Nach Erfordernis werden Zwischenlagerung und finale
Lagerung festgelegt. Die erforderlichen Leistungen
werden im Stundenlohn nach Aufwand vergütet.

**0020.0010 Oberboden lösen und seitlich lagern für Wiedereinbau, Stärke bis 30 cm**
Oberboden lösen und seitlich lagern für Wiedereinbau.
Abtragstärke bis 30 cm, Entfernung bis 100 m
Ausführung nach Mahd und Fräsarbeiten
Lagerung in einzelnen Mieten zum sukzessiven
Wiedereinbau
Menge: 175,000 m3

**0020.0020 Rohboden im Bereich geplanter Belagsflächen**
Rohboden im Bereich geplanter Belagsflächen
profilgerecht abtragen und seitlich lagern zum späteren
Wiedereinbau. Lagerung auf einzelen Mieten
Abtragsstärke: 10-15cm (nach Abtrag Oberboden)
Menge: 70,000 m3

**0020.0030 Geländemodulation mit Boden bauseits**
Boden bauseits profilgerecht zur Geländemodulation
einbauen und lagenweise verdichten,
einschließlich Grobplanie,
Bodenklasse 3 bis 5,
Auf- und Abtrag bis 0,5 m,
Toleranz +/- 10 cm,
Förderweg bis 20 m

betrifft Rohboden und Oberboden
Boden wird als flacher Hügel östlich des
Rasenspielfeldes angedeckt
Menge: 245,000 m3

### Titel 0030 Wegearbeiten

*Hinweis*

**0030.0010 Planum wiederherstellen**
Planum wiederherstellen
nach ZTV SoB-StB zur Aufnahme einer ungebundenen
Tragschicht,
Auf- und Abtrag bis 10 cm,
zulässige Abweichung von der Nennhöhe +/- 2 cm.
Massenausgleich im Bereich des Planums.
Seiten- oder Dachgefälle: mind. 3 %
Menge: 580,000 m2

**0030.0020 Nachverdichten des Planums**
Nachverdichten des Planums
gemäß ZTV SoB-StB, vorhandene Bodenklasse 3-5,
gefordertes Verformungsmodul Ev2 auf der Oberfläche 60
MN/m2
Menge: 580,000 m2

*Hinweis*
EINFASSUNGEN

**0030.0030 Bordstein aus Beton, T 8x30**
Bordstein aus Beton,
DIN EN 1340, Form T 8 x 30,
höhen- und fluchtgerecht versetzen, einschließlich
Rückenstütze,
einschließlich Bettung und Rückenstütze DIN 18318 aus
Beton C 12/15 DIN EN 206-1,
incl. Schotterunterbau (20 cm),
engfugig verlegen
Steinlänge min. 25 cm
Menge: 115,000 m

*Hinweis*
AUFBAU WASSERGEBUNDENE DECKE 30 cm

Deckschicht 0/11  Stärke 4 cm
Dynamische Schicht 0/16  Stärke 6 cm
Schottertragschicht 0/32  Stärke  bis 20 cm

**0030.0050 Schottertragschicht Basalt 0/32, D 20 cm**
Schottertragschicht aus Basalt
ZTVT-StB 95,
im Bereich befahrene Flächen
aus Basalt oder gleichwertig
Körnung 0/32,
Abrechnung in der Horizontalprojektion.
Schichtdicke bis 20 cm.
Seiten- oder Dachgefälle: mind. 3 %
Verformungsmodul EV2 = mind. 100 MN/m2
Menge: 115,000 m2

**0030.0060 Dynamische Schicht 0/16 Stärke 6 cm**
Dynamische Schicht als wasserregulierende Funktionslage
Leitfabrikat, HanseMineral
nach DIN 18035-5 und FLL,
Körnung 0/16 mm, aus Edelsplitten, Edelbrechsanden
und auf die Gesteinsart abgestimmten Natursanden,
ohne Zusatz von freiem Kalk oder Lehm,
profilgerecht einbauen und dynamisch verdichten
im leicht erdfeuchten Zustand.
Schichtdicke: 6 cm
Abweichung in der Ebenheit < 1,5 cm
Oberflächenscherfestigkeit: > 70 kN/m2
Wasserdurchlässigkeit: cm/s. > 1 x 10-3
Menge: 115,000 m2

**0030.0070 Wassergebundene Deckschicht 0/11 Stärke 4 cm**
Wassergebundene Deckschicht
für Verkehrsflächen
Leitfabrikat ;HanseGrand Robust',
Farbton: beige- gelb nach Bemusterung
nach DIN 18035-5 und FLL,
Körnung 0/11 mm, aus Edelsplitten, Edelbrechsanden
und auf die Gesteinsart abgestimmten Natursanden,
ohne Zusatz von freiem Kalk oder Lehm,
profilgerecht einbauen und statisch verdichten
im leicht erdfeuchten Zustand,
Schichtdicke: 4 cm
Seiten- oder Dachgefälle: mind.2,5 %
Abweichung in der Ebenheit: < 1,5 cm
Oberflächenscherfestigkeit: > 60 kN/m2
Wasserdurchlässigkeit: cm/s. > 4 x 10-4
Menge: 115,000 m2

*Hinweis*

**0030.0080 KFT, Basalt 0/32, D 20 cm, für Kunststoffflächen**
Kombinierte Frostschutz-/Tragschicht als Tragschicht,
ungebunden,
ZTVT-StB 95,
für Kunststofffläche DIN V 18035-6,
Verformungsmodul mind. EV2 80 N/mm2, zulässige
Abweichung von der Nennhöhe +/- 20 mm.
aus Basalt oder gleichwertiger Art.
Körnung 0/32,
Abrechnung in der Horizontalprojektion.
Schichtdicke 20 cm.
Menge: 165,000 m2

**0030.0090 Asphalttragschicht für Kunststofffläche, wd, Mineralstoffgem., 2/8, 50 mm**
Asphaltgebundene Tragschicht (Asphaltschicht) für
Kunststofffläche DIN V 18035-6, in wasserdurchlässiger
Bauweise, Mineralstoffgemisch, Körnung 2/8, mit
erhöhten Anforderungen gemäß E DIN18035-6:2013-7 Tab. 4
und 5 wie folgt herstellen.

Bezeichung Schicht:  PA 5 oder PA 8
Bindemittelart:  70/100
Einbaudicke:  ca. 50 mm
Wasserdurchlässigkeit:  Wasserinfiltrationsrate
  >= 360 mm/h
  (>= 2 l Prüfflüssigkeit müssen in 5 min
  abgeflossen sein)
Gefälle:  gemäß Ausführungsplänen
Randeinfassung:  Grenzabmaße von der Nennhöhe +- 5 mm,
  jedoch auf 1 m Länge nur +- 2 mm
Ebenheit:  Stichmaße als Grenzwert bei
  Messpunktabstand gemäß
  E DIN 18035-6:2013-7 Tab. 5 Zeile 8
Bereich:  Laufbahn, Anlaufbahn, Kleinspielfeld
Menge: 165,000 m2

**0030.0100 Reinigen Asphaltbelag, Kunststoffhaftbrücke liefern und aufbringen.**
Reinigen des Asphaltbelages von Verschmutzungen, danach
Kunststoffhaftbrücke liefern und fachgerecht
aufbringen. Auftragsgewicht mind. 200 gr/qm.
Menge: 165,000 m2

**0030.0110 Kunststoffbelag, Typ B, wasserdurchlässig, ca. 20mm**
Kunststoffbelag DIN V 18035-6, wasserdurchlässig,
Belagstyp B, schüttbeschichtet, Normtyp B,
gemäß RAL-GZ 943/1 o. glw., wasserdurchlässig,in einer
Gesamtdicke von min. 20 mm liefern und fachgerecht
einbauen. Einschließlich Anschlussarbeiten an Rändern,
Einfassungen, aufgehenden Bauteilen.
Aufbau wie folgt:

EPDM-Granulat und Polyurethan
Dicke: ca. 20 mm
Farbe: nach Bemusterung und Freigabe
mit PU umhülltem flach gelagertem Granulat

Eignungsprüfung, Umweltverträglichkeitsprüfung und
Güteüberwachung nach RAL-GZ 943/1 sind einzuhalten und
mit Angebotsabgabe einzureichen.
Farbon ist zu bemustern.

Inkl. Markierung, Farbton Weiß

Angebotenes Erzeugnis:

'....................................................'

'....................................................'
Menge: 165,000 m2

*Hinweis*
SCHOTTERRASEN

*Hinweis*
Belagsaufbau Schotterrasen

Gesamtaufbau 40 cm
150 mm Obere Vegetationstragschicht
150 mm Untere Vegetationstragschicht
100 mm Frostschutzschicht vorhanden (Erdbau)

**0030.0120 Schottertragschicht Basalt 0/32, D 10 cm**
Schottertragschicht aus Basalt
ZTVT-StB 95,
im Bereich befahrene Flächen
aus Basalt oder gleichwertig
Körnung 0/32,
Abrechnung in der Horizontalprojektion.
Schichtdicke bis 10 cm.
Seiten- oder Dachgefälle: mind. 3 %
Verformungsmodul EV2 = mind. 100 MN/m2
Menge: 140,000 m2

**0030.0130 Schotterrasen - Untere Vegetationstragschicht, D 15 cm**
Schottertragschicht ZTVT-StB 95,
als untere Vegetationstragschicht herstellen,
Verdichtungsgrad DPr mind. 100%
aus Basaltschotter oder
gleichwertiger Art,
Körnung 0/45 mm,
Schichtdicke 15 cm.
Untere Vegetationstragschicht ca. 5 cm tief mit
Untergrund verzahnen.
Herstellung teilweise im Rampenbereich,
Menge: 140,000 m2

**0030.0140 Schotterrasen - Obere Vegetationstragschicht, incl. Ansaat, D 15 cm**
Schotterrasen-Trag-Deckschicht, Stärke 15 cm,
Mischungsverhältnis:
2 Raumteile schwach bindiger Oberboden (Bodengruppe 4
DIN 18915)
1 Raumteil Splitt-Schotter, Körnung 2 bis 16 mm,
3 Raumteile Basalt-Schotter, Körnung 16 bis 63 mm
Oberboden und Schotter gleichmäßig durchmischen,
höhengerecht auf unterer Vegetationstragschicht
einbauen,
obere mit unterer Vegetationstragschicht ca. 5 cm tief
verzahnen.
Statische Verdichtung mit Walze ohne Vibration
mit einem Gewicht von mind. 1 t/m Walzenbreite.
Wasserdurchlässigkeit muss mind. 5 x 10 (hoch -6) m/s
betragen.
Herstellung teilweise im Rampenbereich,

Ansaat mit trittfesten Rasenarten entsprechend den
Anforderungen der DIN 18917,
Saatgut-Mischung gem. nachfolgender Auflistung.
2% Achillea millefolium
10% Festuca rubra rubra
5% Festuca rubra trichophylla
45% Lolium perenne (mehrere Sorten)
38% Poa pratensis
Saatmenge 20g/m²
Saatgut: RSM 5.1 Parkplatzrasen (FLL) oder gleichwertig
Menge: 140,000 m2

**Ausführungsbeschreibung 0002 RASENFLÄCHE TORRAUM**
*RASENFLÄCHE TORRAUM*

**0030.0150 Rasensubstrat 0-10 liefern, einbauen, D=30 -35 cm**
Rasensubstrat 0-10 liefern und einbauen

Hauptbestandteile: Lava, bimshaltige Böden,
gütegesicherter
Grünkompost
Körnung: 0-10 mm
max. Wasserkapazität: 40 Vol%
pH-Wert: 7,1
Salzgehalt: 1,4 g/l
Wasserdurchlässigkeit: 2,26 mm/min
Verdichtungsfaktor: 1,3
Gesamtporenvolumen: > 55-60 Vol%
Gewicht verdichtet: trocken mind. 1160 kg/m³
wassergesättigt max. 1680 kg/m³

Abrechnung nach Einbauflächen im verdichteten Zustand
in der Horizontalprojektion

Schichtdicke: 30 - 35 cm
Menge: 55,000 m³

### Titel 0040 Pflanzenlieferung Gehölze

*Hinweis*
Die Bestellung der Pflanzen durch den
Auftragnehmer hat erst nach endgültiger Freigabe
durch die Bauleitung zu erfolgen.

*Hinweis*
STLB-Bau 2005-04 003
Allgemeine Regelung für die Pflanzenlieferung.
Gehölze müssen den Gütebestimmungen für
Baumschulpflanzen der FLL entsprechen.
Stauden müssen den Gütebestimmungen für
Stauden der FLL entsprechen. Blumenzwiebeln,
-bulben und -knollen müssen der EG-Verordnung
über Qualitätsnormen für Blumenzwiebeln,
-bulben und -knollen entsprechen.

*Hinweis*

**0040.0010 Pyrus com. 'Alexander Lucas' H Co 50 14-16**
Pyrus com. 'Alexander Lucas'
Birne 'Alexander Lucas'
H Co 50 14-16
Menge: 1,000 St

**0040.0020 Pyrus com. 'Gellerts Butterblume' 14-16**
Pyrus com. 'Gellerts Butterblume'
Birne 'Gellerts Butterblume'
H 3xv mDb 14-16
Menge: 1,000 St

**0040.0030 Prunus dom. 'Wangenhm. Frühzwetschge', H 3xv mDb 14-16**
Prunus dom. 'Wangenhm. Frühzwetschge'
Pflaume 'Wangenhm. Frühzwetschge'
H 3xv mDb 14-16
Menge: 1,000 St

**0040.0040 Prunus av. 'Regina', H Co 50 14-16**
Prunus av. 'Regina'
Kirsche 'Regina'
H Co 50 14-16
Menge: 1,000 St

**0040.0050 Malus 'Öhringer Blutsteifling', H 3xv mDb 14-16**
Malus 'Öhringer Blutsteifling'
Apfel 'Öhringer Blutstreifling'
H 3xv mDb 14-16
Menge: 1,000 St

**0040.0060 Malus 'Brettacher Gewürzapfel', H 3xv mDb 14-16**
Malus 'Brettacher Gewürzapfel'
Apfel 'Brettacher Gewürzapfel'
H 3xv mDb 14-16
Menge: 1,000 St

**0040.0070 Malus 'Jakob Fischer', H 3xv mDb 14-16**
Malus 'Jakob Fischer'
Apfel 'Jakob Fischer'
H 3xv mDb 14-16
Menge: 1,000 St

**0040.0080 Malus 'Leistadter Rotapfel', H 3xv mDb 16-18**
Malus 'Leistadter Rotapfel'
Apfel 'Leistadter Rotapfel
H 3xv mDb 16-18
Menge: 1,000 St

### Titel 0050 Vegetationstechnische Arbeiten

*Hinweis*
Die Pflanzung erfolgt nach Pflanzplan und Vorgaben der
Bauleitung.

Vor dem Aufbringen der abschließenden Mulchlage
sind die Pflanzflächen gemäß der entsprechenden
Position zu düngen.

**0050.0010 Hochstamm pflanzen, StU 14-16**
Hochstamm, Stammumfang 14-16
mit Ballen, pflanzen (DIN 18916),
in herzustellende Pflanzgrube,
Bodengruppe 2-5 DIN 18915 Teil 1.
Die Sohlen der  Pflanzlöcher sind zu lockern und mit
vorhandenem Boden zu verfüllen,
überschüssiger Boden ist im Bereich der Pflanzung zu
verteilen und einzuebnen.
Hochstamm mit 100 ltr. Wasser je Baum einschlämmen.
Das Ballentuch bzw. der Drahtballen ist zu öffnen.
Lieferung der Pflanzen wird gesondert vergütet.
Menge: 8,000 St

**0050.0020 Pflanzenschutz durch Mulchen Körnung 0-40**
Pflanzfläche nach dem Pflanzen schützen
gegen Verunkrauten und Austrocknen durch Mulchen
mit Rindenmulch, gütegesichert, Typ "0-40",
Herkunft "freigestellt",
Dicke der Mulchdecke 8 cm,
Bereich Gehölzpflanzung Vogelnährgehölze,
Abrechnung nach Aufmaß, Mengen- und Qualitätsnachweis
über Wiegeschein.
Menge: 16,000 m2

**0050.0030 Vegetationsschicht fräsen für Rasen- und Wiesenflächen**
Vegetationsschicht für Rasen- und Wiesenfläche lockern
durch Fräsen,
mit Fräse, Tiefe 15 cm,
Steine und Fremdkörper, Durchmesser ab 5 cm,
Unkraut und schwer verrottbare Pflanzenteile ablesen,
laden und abzufahren, incl. Entsorgungskosten.
Bodengruppe 1 bis 4 DIN 18 915 Teil 1.
Flächen trittfest verdichten.
Abrechnung nach bearbeiteter Fläche.
Menge: 1500,000 m2

**0050.0040 Feinplanum für Rasen- und Wiesenflächen**
Feinplanum für Rasen und Wiesenflächen herstellen,
zulässige Abweichung von der Sollhöhe +/- 2
Anschlüsse an Beläge und Einfassungen 3 cm unter
Belagsoberkante!
Steine und Fremdkörper, Unkraut und schwer verrottbare
Pflanzenteile ablesen,
Dauerunkräuter ausgraben, Durchmesser der Steine und
Fremdkörper ab 5cm
Bodengruppe 2 und 4 DIN 18 915 Teil 1,
Die Stoffe sind zu laden und abzufahren,
 incl. Entsorgungskosten.
Abrechnung nach bearbeiteter Fläche.
Menge: 1500,000 m2

**0050.0050 Rasenansaat Landschaftsrasen**
Rasenansaat
mit Regel-Saatgutmischung Landschaftsrasen
RSM 7.1.1/FLL,
in zwei gekreuzten Arbeitsgängen,
Saatgutmenge 20 g/m2. Das Saatgut gleichmäßig
einsäen, einigeln und abwalzen. Das Saatgut muß
in Bezug auf Kennzeichnung, Verpackung und
Verschliessung den gesetzlichen Bestimmungen über
"Zertifiziertes Saatgut" entsprechen.
Sortenzusammensetzung: siehe Anhang

Abrechnung nach bearbeiteter Fläche.
Menge: 1500,000 m2

**0050.0060 Boden f. Bodenaustausch Baumgruben ausheben, einb. T bis 150 cm**
Boden im Bereich von Baumgruben profilgerecht lösen,
aufnehmen, fördern und im Baustellenbereich auftragen.
Förderweg bis 50 m
Bodenklasse 3 bis 5
Sohle der Baumgrube lockern
Mengenermittlung nach Abtragsprofil.
Menge: 12,000 m3

**0050.0070 Nicht überbaubares Baumsubstrat liefern und einbauen**
nicht überbaubares Vegetationssubstrat für den
einschichtigen
Einbau in offene Baumgruben von Stadt- und
Straßenbäumen; mit dauerhafter Stabilität gegen
Verrüttlungen

liefern und fachgerecht verdichtungsfrei einbauen
entspr. den ZTV-Vegtra-Mü 2016, sowie den FLL
Baumpflanzempfehlungen 2010, Bauweise 1

Das Substrat muss folgenden Eigenschaften aufweisen:
gemessen bei Verdichtungsgrad 85 % DPr;

verdichtungsstabil, korngestuft  Körnung 0/16 - 0/32 mm
Korngrößenverteilung:  gemäß Sieblinienband A
Schlämmkorngehalt(d<0,063 mm) 10-20 Masse-%
Sandkorngehalt(d=0,063-2mm)  >35 Masse-%
Gesamtporenvolumen:  > 45 Volumen-%
Luftgehalt bei WKmax:  > 10 Volumen-%
max. Wasserkapazität:  > 35 Volumen-%
Wasserdurchlässigkeit mod.  kF: 0,001  0,01 cm/s
Wassergehalt bei Lieferung:  < wPr(=ca. 20 Masse-%)
pH-Wert:  6,5 - 7,9
Salzgehalt in wässr. Lösung  < 200 mg/100g TM
Salzgehalt in Gipslösung  < 100 mg/100g TM
Anteil an organ. Substanz  2,5 -4 Masse-%
Schüttdichte lieferfeucht:  1,0  1,1 to/m³ (DIN
1097-3)

Die Eignung ist durch einen aktuellen geeigneten
Prüfbericht eines vom AG anerkannten Prüfinstituts
nachzuweisen;

Setzungsfaktor von bis zu 25 % bis zur natürlichen
Lagerungsdichte ist NICHT in die Massenermittlung
einkalkuliert.

Die Abrechnung erfolgt nach Aufmaß.
Menge: 12,000 m3

**0050.0080 Thermischer Rindenschutz liefern und herstellen**
Thermischen Rindenschutz incl. Voranstrich herstellen.
Schutz der Rinde am Stamm und Hauptästen von
Hochstämmen und Solitären gegen Verdunstung und
Sonneneinstrahlung herstellen. Stamm mittels
Schleifvlies  reinigen und mit Voranstrich
einstreichen.
Thermischer Rindenschutz  durch Anstrich der mehrjährig
haftenden weißen Stammschutzfarbe, vom Stammfuß bis in
die Hauptäste anlegen.
Die Farbe wird ab > 10°C auf den trockenen Voranstrich
mit einem Pinsel aufgetragen.
Angestrichen werden alle ausgeschriebenen Solitärbäume.

Abrechnung nach Stück.
Menge: 8,000 St

**0050.0090 Verankerung Pfahl-Dreibock L 350 cm**
Pflanzenverankerung nach DIN 18916 herstellen
Pfahl-Dreibock mit Lattenrahmen, Pfähle weißgeschält,
Pfahllänge 350 cm,
Einbau bis 250cm Stammhöhe min. 25cm, höchstens 10cm
unter Kronenansatz
einheitliche Ausrichtung der Pfähle
Zopfdicke 8/10 cm,
Bindegut aus Kokosstrick.
Die Verbindung zwischen Pflanze und Verankerung ist so
herzustellen, dass keine Verletzung oder Einschnürung
der Rinde entsteht.
inkl. Sicherung der Verbindung gegen Verrutschen
inkl. Rückbau und Entsorgung der Verankerung nach
Abschluss der Fertigstellungspflege

inkl. Rückbau und Entsorgung der Verankerung nach
Abschluss der Fertigstellungspflege
Menge: 8,000 St

**0050.0100 Bewässerungssack 60 l**
Bewässerungssack 60 l
Material: UV-stabilisierte
glatte Polyethylenfolie mit
hoher Reiß- bzw. Weiterreißfestigkeit
für langlebige Verwendung.
Bewässerungslöcher rückstandsfrei hohlgestanzt
und durchmesserstabil durch verzugsfestes Material
liefern und montieren.
Menge: 8,000 Stk

*Hinweis*
EXTENSIVE WIESENFLÄCHE

**0050.0110 Wiesenfläche mit Kreiselegge feinplanieren und**
Wiesenfläche mit Kreiselegge feinplanieren und
feinkrümelig saatfertig herstellen
Menge: 625,000 m2

**0050.0120 Ansaat Wiese**
Wiesenansaat autochthone artenreiche Mischung
in einem Arbeitsgang,
Ursprungsgebiet 09 Oberrheingraben
Das Saatgut gleichmäßig
einsäen, einigeln und abwalzen. Das Saatgut muß
in Bezug auf Kennzeichnung, Verpackung und
Verschliessung den gesetzlichen Bestimmungen über
"Zertifiziertes Saatgut" entsprechen.
Abrechnung nach bearbeiteter Fläche.
Leitprodukte:
Schmetterlings- und Wildbienensaum Nr8, 2g/m²
(Wiesenfläche)
Menge: 625,000 m2

### Titel 0060 Fertigstellungspflege

*Hinweis*
Die Vergütung der Pflegeleistungen erfolgt nur nach
tatsächlich erbrachten Leistungen bzw. Gängen.

Alle Pflegeleistungen bzw. Pflegegänge
(Pflanzflächenpflege, Mäharbeiten, Wässerungen,
Düngungen, etc) müssen vor Ausführung der Bauleitung
als PDF-Datei per E-Mail 1 Tag vorher angemeldet bzw.
angezeigt werden.
Auf dem PDF-Dokument müssen das Datum, die
entsprechende Pflegeleistung und die entsprechende
Gangzahl aufgeführt werden.

*Hinweis*
FERTIGSTELLUNGSPFLEGE - LOCKERN, JÄTEN

**0060.0010 FPf. Hochstämme, 4 AG, im 1. Jahr**
Fertigstellungspflege Hochstämme:
- Lockern des Baumsubstrates
- unerwünschten Aufwuchs beseitigen
- Schneiden der trockenen Triebe
- Nachrichten der Verankerungen
- Erziehungsschnitt
- Schnittgut und Abfall von der Fläche entfernen,
anfallende Stoffe zur zugelassenen Deponie/
Entsorgungsstelle transportieren.
einschl. Verwertungs-, Entsorgungsgebühren

Berechnung Einheitspreis je Stk und Arbeitsgang
Die Leistung umfaßt vorraussichtlich 4 Arbeitsgänge.
(4 AG x 8 Stk = 32 Stk)
Menge: 32,000 Stk

*Hinweis*
FERTIGSTELLUNGSPFLEGE - WÄSSERN

**0060.0020 Hochstämme wässern, 15 AG, im 1. Jahr**
Hochstämme wässern, im 1. Jahr
Bewässerungssack befüllen und Baumscheibe wässern,
Schläuche, Bewässerungswagen und Wasser
sind vom AN zu stellen,
Arbeitsgänge: 15 pro Gehölz
Wassermenge: min. 100 Liter/AG/St
Die Leistung umfaßt vorraussichtlich 15 Arbeitsgänge.
(15 AG x 8 Stk = 120 Stk)
Menge: 195,000 Stk

### Titel 0070 Ausstattung

**0070.0010 Fundamentbeton für Einzelfundament Beton C 20/25**
Fundamentbeton Beton C 20/25
für Einzelfundament Ausstattung liefern,
einschl. Aushub, Bodenklasse 3 bis 5,
überschüssigen Boden laden, fördern und einbauen,
Förderweg bis 100 m,
einschl. Schalung
Menge: 1,000 m3

**0070.0020 Fundamentbeton für Streifenfundament Beton C 20/25**
Fundamentbeton für Streifenfundament,
für Hochbeete
Leistung wie vorgenannte Pos.,
jedoch Beton C 20/25.
Menge: 1,000 m3

**0070.0030 Abfallbehälter liefern und einbauen**
Abfallbehälter liefern und einbauen

Abfallbehälter aus Stahlblech. Lieferung inkl.
feuerverzinktem Innenbehälter und Piktogramm-Aufkleber
"Abfall". Zum Einbetonieren, empfohlene Einbautiefe 300
mm. Behälter mittels Dreikantschloss entriegeln, Tür
öffnen und Innenbehälter zum Entleeren entnehmen, 1
Dreikantschlüssel im Lieferumfang enthalten.

Leitprodukt: Abfallbehälter SARNIA
von Ziegler Metall oder gleichwertig

inkl. Betonfundament nach Herstellerangaben
Menge: 2,000 Stk

**0070.0040 Jugendbank liefern und montieren**
Jugendbank liefern und gem. Herstellerangaben montieren

inkl. aller Erd-, Fundament- und Nebenarbeiten

Material Auflage : Kunststoff
Material Unterkonstruktion : Kunststoff
Farbe : braun
B x T x H : 2000 x 580 x 1220 mm
empfohlene Einbautiefe : 500 mm
Höhe über Flur : 720 mm
Sitz- B x T x H : 2000 x x 450 mm
Gewicht : 105 kg
Anlieferung : vormontiert
Menge: 2,000 St

**0070.0050 Tisch-Bank-Kombination liefern und montieren**
Bank-Tisch-Kombination liefern und gem.
Herstellerangaben montieren

inkl. aller Erd-, Fundament- und Nebenarbeiten

Material Auflage : recycelter Kunststoff
Material Unterkonstruktion : recycelter Kunststoff
Farbe : braun
B x T x H : 2000 x 1750 x 760 mm
Tisch- B x T x H : 2000 x 770 x 760 mm
Bank- B x T x H : 2000 x 520 x 460 mm
Sitz- B x T x H : 2000 x 520 x 460 mm Gewicht : 185 kg
Anlieferung : vormontiert
Menge: 2,000 St

### Titel 0080 Sportgeräte

*Hinweis*

**0080.0010 Ballfangzaun H 4 m liefern und montieren**
Der Standsicherheitsnachweis ist vor Beginn der
Arbeiten der Bauleitung vorzulegen.

Ballfangzaun bestehend aus IPE-Profilen gemäß
statischen Erfordernissen. Pfosten vorgebohrt zur
Aufnahme von mit Langlöchern versehenen Winkeln, an
denen die Gitter mittels Schrauben M 10 VA und
gekröpften Klemmscheiben befestigt werden. Anzahl der
Befestigungspunkte nach Herstellervorgabe. Toleranzen
im Pfostenabstand können durch diese spezielle
Befestigungskonstruktion ausgeglichen werden.
Pfostentyp zum Einbetonieren in Einzelfundamente
Einzelfundamente aus Beton C25/30 nach statischen
Erfordernissen inkl. Erdaushub sind einzukalkulieren.
inkl. 4 Endpfosten
Nach der Bearbeitung im Vollbad feuerverzinkt gemäß DIN
EN ISO 1461.

Untere Gitter bis 200 cm Höhe aus kreuzweise stark
punktgeschweißten Stahldrähten, mit mind. 7
gegenüberliegenden, waagerechten
Verstärkungsdoppeldrähten D = 8 mm je 2030 mm hohem
Gitter. Verstärkung der den Pfosten zugewandten
senkrechten Gitterenden mit je 2 Stück aufrechten, im
Abstand von 25 mm geschweißten Schraubdrähten D = 8 mm.
Die restlichen senkrechten Drähte D = 6 mm.
Gitterhöhe:  Bis 2030 mm.
Zur Erzielung der Gesamthöhe werden die Gitter
übereinander angeschraubt.
Gitternutzlänge:  2520 mm

Gittertyp untere Gitter
* LEGI-Gitter B-S
Maschenweite der unteren Gitter bis 2000 mm Höhe:
50 x 200 mm

Gitterabschlüsse  oben und unten glatt

Gittertyp obere Gitter
* LEGI-Gitter B-S

Maschenweite der oberen Gitter: 100 x 200 mm
Gitterabschlüsse oben und unten glatt

Nach der Bearbeitung im Vollbad feuerverzinkt
gemäß DIN EN ISO 1461.

Liefernachweis:
LEGI GmbH
Im Meerfeld 83 - 8Im 89
47445 Moers

oder gleichwertig

Ballfangmontage:
Die Gitter sind über ihre Endschraubdrähte mit
Schrauben M 10 x 30 VA und gekröpften Klemmscheiben
50/40/5 mm hinter den Befestigungswinkeln am Pfosten zu
verschrauben, so dass die Gitter den Pfosten nicht
berühren. Vorher sind die Befestigungswinkel am Pfosten
anzuschrauben. Alle Schraubverbindungen sind
auszurichten und kraftschlüssig anzuziehen.

Die Fundamentlöcher sind im Achsabstand von 2520 mm
im Erdreich auszuheben entsprechend den statischen
Erfordernissen für die Fundamentgröße
100x100x100 cm
Erdaushub in der Zaunflucht verteilen.
Pfosten im Einzelfundament mit Betongüte
C 25/30 höhen-,lot- und fluchtgerecht versetzen.
Menge: 60,000 m

**0080.0020 Bauseitige Kleinfeldtore einbauen**
Bauseitige Kleinfeldtore höhen- und fluchtgerecht
einbauen

inkl. aller notwendigen Erd-, Fundament- und
Nebenarbeiten
Menge: 2,000 Stk

*Hinweis*

**0080.0030 Tischtennisplatte bauseits gelagert aufnehmen und versetzen**
Bauseitige Tischtennisplatte versetzen

inkl. aller notwendigen Erd-, Fundament- und
Nebenarbeiten
Menge: 1,000 St

**0080.0040 Teqball- Platte liefern und montieren**
Teqball- Platte liefern und gemäß Herstellerangaben
montieren

Maße der Platte:
Länge: ca. 3000 mm
Breite: ca. 1500 mm
Höhe: ca.900 mm

Gesamtbreite: ca. 1700 mm
Gewicht: ca. 147 kg

Mindestmaße für Bodenplatte
(nicht im Lieferumfang enthalten):
Länge: ca. 1500 mm | Breite: ca. 1000 mm

Empfohlener Freiraum:
Länge: ca. 10 m | Breite: ca. 8 m | Höhe: ca. 4 m

Material:
Gestell aus verzinktem Stahl, pulverbeschichtet
Platte aus Hochdrucklaminat (HPL)
Netztrennung aus Acrylglas
Farbe: mit BH abzustimmen
Menge: 1,000 Psch

**0080.0050 Streetball-Anlage liefern und montieren, inkl. Fundamente**
Einmast-Streetballanlage aus Alu liefern und gem.
Herstellerangaben montieren

1-Mast inkl. Korb und Zielbrett

Material Aluminium
Farbe / Oberfläche Alu natur
Auslage 2,25 m
Profil Rechteckprofil 300 x 120 mm
Wandstärke 8 mm
Zielbrett aus Aluminium, 1,20 x 0,90 m
Korb aus feuerverzinktem Stahl
Netz: Herkulesnetz, Farbe: Grün

inkl. Bodenhülse Standard
mit losem Deckel
Profil 300 x 120 mm
Einstecktiefe: 500 mm

Inkl. Betonpunktfundament 100x100x80 cm

inkl aller anfallenden Nebenarbeiten und Materialien,
die für eine volle Funktionstüchtigkeit der Anlage
erforderlich sind.
Menge: 1,000 Stk

### Titel 0090 Stundenlohnarbeiten

*Hinweis*
Die nachfolgend aufgeführten Stundenlohnarbeiten
sind nur auf ausdrückliche Anordnung durch die Bauleitung auszuführen. Art und Umfang der Arbeiten
sind gemeinsam vor Ort zu vereinbaren.
Bezahlt werden nur die tatsächlich auf der Baustelle
geleisteten Arbeitsstunden.

Die Wahl des Arbeiters ist entsprechend der Anforderung
an die Arbeit vorzunehmen und mit der Bauleitung
abzustimmen.

**0090.0010 Stundenlohn Bauvorarbeiter (Bgr. II)**
*** Stundenlohnarbeiten
Für evtl. erforderliche Arbeiten, die nicht im
Leistungsverzeichnis erfaßt sind und gegen Nachweis zur
Ausführung kommen, werden wie folgt berechnet:
Sämtliche Aufwendungen für die jeweilige Arbeitskraft,
wie der tatsächliche Lohn einschl. vermögenswirksamer
Leistungen mit den Zuschlägen für Gemeinkosten (
Sozialkassenbeiträge, Winterbauumlage u.dgl.). Lohn-
und Gehaltsnebenkosten sowie Überstundenzuschläge sind
einzurechnen. Gesondert verrechnet werden tarifliche
Festlegungen wie Nacht-, Sonntags- und
Feiertagsarbeiten.
Bauvorarbeiter (Bgr. II)
Menge: 10,000 h

**0090.0020 Stundenlohn Helfer**
*** Stundenlohnarbeiten
Wie vorh. Pos.
Helfer
Menge: 10,000 h

### Titel 0100 Materialkosten

**0100.0010 Beton C 20/25**
Für evtl. erforderliche Materialien, die nicht im
Leistungsverzeichnis erfaßt sind und gegen Nachweis zur
Ausführung kommen, werden berechnet:
Beton C 20/25
Menge: 1,000 m3

**0100.0020 Natursand gewaschen, 0 - 3 mm**
Für evtl. erforderliche Materialien, die nicht im
Leistungsverzeichnis erfaßt sind und gegen Nachweis zur
Ausführung kommen, werden berechnet:
Natursand gewaschen, 0 - 3 mm
Menge: 1,000 m3

**0100.0030 Auffüllkies, 0-32**
Für evtl. erforderliche Materialien, die nicht im
Leistungsverzeichnis erfaßt sind und gegen Nachweis zur
Ausführung kommen, werden berechnet:
Auffüllkies, 0 - 32
Menge: 1,000 m3

**0100.0040 Brettschalung**
Brettschalung
24 mm stark
Menge: 1,000 m2

**0100.0050 Schalungsplatten**
Schalungsplatten
Seekiefer o.ä.
Menge: 1,000 m2

**0100.0060 Betonstahl IV S und IV M**
Menge: 1,000 kg

### Titel 0110 Maschinenkosten

**0110.0010 Lkw + Fahrer 9 t**
*** Stundenlohnarbeiten
Lkw einschl. Fahrer,
Nutzlast 9 t,
Kipper,
Menge: 5,000 h

**0110.0020 Kompressor für Abbruchkanten einschl. Bedienung.**
*** Stundenlohnarbeiten
Menge: 5,000 h

**0110.0030 Vibrationstampfer einschl.Bedienung.**
*** Stundenlohnarbeiten
Vibrationstampfer
einschl. Bedienung.
Menge: 5,000 h

**0110.0040 Mini-Bagger, bis 0,40 m3**
*** Stundenlohnarbeiten
Für evtl. erforderliche Arbeiten, die nicht im
Leistungsverzeichnis erfaßt sind und gegen Nachweis zur
Ausführung kommen, werden wie folgt berechnet:
Stundensatz für das Gerät, einschl. der Vorhaltekosten
(Abschreibung und Verzinsung), der Betriebskosten (
Betriebs- u. Wartungsstoffe, Reparaturkosten), der
Lohnkosten für das Bedienungspersonal.
Bagger, bis 0,40 m3
Menge: 10,000 h

**0110.0050 Frontlader, luftbereift, bis 45 kW**
*** Stundenlohnarbeiten
wie vorh. Pos.
Frontlader, luftbereift bis 45 kW
Menge: 5,000 h

USt %: 19,00
